# Einbau NaWi-Raum im Haus D
Angebotsaufforderung (GAEB DA XML 3.2, DA83)
Projekt: V-007...
Währung: EUR
Vergabeart: Beschränkte Ausschreibung
Abgabeort: Gemeinde Fredersdorf-Vogelsdorf; Lindenallee 3; 15370 Freder
Erstellt mit: GXML Toolbox V3.3 R20220330, ORCA AVA 26 26.00.01, 17.02.2026

## 01 Möbel Naturwissenschaftsraum

### Titel 01 Vorbemerkungen

*Hinweis: Vorbemerkungen*
Allgemeines

Im Erdgeschoss des Hauses D der Fred-Vogel-Grundschule wird ein Naturwissenschaftsraum für den Chemieunterricht benötigt.

Die Möbel sollen geliefert und im Klassenraum montiert werden. Die Möbel sollen im einheitlichen Farbkonzept angebieten werden.

Die in den Positionen angegebenen ca.- Angaben sowie die RAL-Farben sind als Richtwerte zu verstehen, um den unterschiedlichen Fabrikaten gerecht zu werden.

Auführungszeitraum

33 - 34 KW

Baukonstruktion

Das Gebäude ist in Massivbauweise aus Mauerwerkswänden und Stahlbetondecken erstellt. In den Fluren und Klassenräumen sind abgehangene Decken vorhanden. Das Dach ist als Holzkonstruktion ausgeführt.

Baulicher Zustand
Die Innenräume befinden sich in einem guten baulichen Zustand.

Gegebenheiten vor Ort

Fred - Vogel - Grundschule
Tieckstraße 38 - 39
15370 Fredersdorf-Vogelsdorf

Das Gebäude ist durch einen Zaun vom öffentlichen Gehweg abgetrennt.

Die Erschließung der Baustelle erfolgt über die Tieckstraße.

Für die Ausführung des Auftrags gelten folgende Bedingungen:

Der Hofbereich kann nach Absprache mit der Schule befahren werden.

Der Baustellenzugang erfolgt von der Tieckstraße 39, Wegelänge ca. 100m.

Mögliche Mehrkosten für Transporterschwernisse sind in die EP´s einzurechnen, eine gesonderte Vergütung hierfür erfolgt nicht.

Es ist Rücksicht auf dem laufenden Schulbetrieb zu nehmen.

Schulbetrieb:  Mo-Fr 7:30 bis 17:00 Uhr

Baustrom und Bauwasser werden an zentraler Stelle zur Verfügung gestellt.

Sämtliche Bescheinigungen für das Aufstellen von Schuttcontainern sind vom Auftragnehmer einzuholen.

Übermäßige Lärm- und Schmutzbelästigungen sind zu vermeiden.

Schutz von Wänden, Einbauten und anderen Einrichtungen des Hauses sind vom Auftragnehmer vorzusehen.

Der Auftragsnehmer hat für ausreichenden Schutz der Passanten und Schüler während der Bauzeit zu sorgen. Für die Befahrung des Schulhofs ist ein Sicherheitsposten einzustellen.

Die Hauseingänge und Höfe müssen gefahrlos benutzbar sein. Der Hofzugang muss als Rettungsweg und für die Müllabfuhr jederzeit nutzbar sein.

Dem Bieter wird dringend empfohlen, sich von dem Zustand der Örtlichkeiten und den geforderten Maßen an Ort und Stelle zu überzeugen.

Die Örtlichkeiten sind täglich besenrein zu hinterlassen. Anfallender Bauschutt und Verpackungsmaterial sind sofort zu beseitigen. Die Reinigungspreise sind in die nachstehenden Einheitspreise einzukalkulieren. Die Bauleitung behält sich vor, eine Reinigungsfirma auf der Baustelle zu bestellen. Die hierbei anfallenden Kosten werden auf die am Bau befindlichen Firmen umgelegt.

Um die Zeitplanung einzuhalten, ist die Baustelle ständig und mit ausreichenden Arbeitskräften besetzt zu halten.

Auf mögliche Unstimmigkeiten zwischen Plan und Leistungsverzeichnis, Maßen oder Örtlichkeit, ist die Bauleitung vor Baubeginn schriftlich hinzuweisen. Eine Klärung ist vor Ausführung der Arbeiten mit der Bauleitung herbeizuführen.

1 x wöchentlich wird während der gesamten Bauzeit eine Baubesprechung stattfinden.

Vom Auftragsnehmer sind täglich Bautagesberichte zu führen. Diese Bautagesberichte sind der Bauleitung wöchentlich zur Baubesprechung vorzulegen und zu übergeben.

Technische Ausführungsbeschreibung

Sicherheitstechnisch wesentliche Bestandteile der Einrichtung werden in TÜV-geprüften Fertigungsstätten, oder in gleichwertig geprüften Fertigungsstätten mit Qualitätsmanagementsystemen, hergestellt.
Sicherheitstechnisch wesentliche Möbel müssen mit dem CE-Kennzeichen und dem GS-Prüfzeichen oder gleichwertig versehen werden.

Technische Regelwerke

Die Einrichtungsgegenstände entsprechen folgenden Bestimmungen in der aktuellen Ausgabe:

DIN 58125: Schulbau - Bautechnische Anforderungen zur Verhütung von Unfällen
DIN 31000: Allgemeine Leitsätze für das sicherheitsgerechte Gestalten von Produkten
DIN 4844: Graphische Symbole - Sicherheitsfarben und Sicherheitszeichen
DIN 12898: Laborarmaturen - Schlauchtüllen
DIN 12914: Produkte zur Aufbereitung von Wasser für den menschlichen Gebrauch
DIN 12915: Laboreinrichtungen; Labortisch-Becken
DIN EN 13792: Farbige Kennzeichnung von Laborarmaturen
DIN EN 13150: Arbeitstische für Laboratorien in Bildungseinrichtungen
DIN EN 14175: Abzüge
DIN EN 14470: Feuerwiderstandsfähige Lagerschränke
DIN 1946: Raumlufttechnik
DVFG-TRF: Technische Regel Flüssiggas
DIN VDE 0100-410: Errichten von Niederspannungsanlagen, Schutz gegen elektrischen Schlag
DIN VDE 0100-540: Errichten von Niederspannungsanlagen, Erdungsanlagen und Schutzleiter
DIN VDE 0100-717: Errichten von Niederspannungsanlagen, Anforderungen für Betriebsstätten
DIN VDE 0100-723: Errichten von Niederspannungsanlagen, Unterrichtsräume mit Experimentiereinrichtungen
DGUV Regel 113-018: Unterricht an Schulen mit gehfährlichen Stoffen
DIN EN 1729: Möbel - Stühle und Tische für Bildungseinrichtungen

### Titel 02 Möbel

**02.1 Lehrertisch**
Tischbreite:  ca. 140 cm
Tischtiefe:  ca. 80 cm
Tischhöhe:  ca. 90 cm
Gestell:  Standfüße Rechteckrohr ca. 50/30/2 mm, Material Stahl, Gestell mit  Zargen verschweißt, Beschichtung Epoxidharz-Pulverbeschichtet RAL  9006 weißaluminium, mit Fußbodenbefestigung, Kunstoff-Bodengleiter
Tischplatte:  Dicke ca. 30 mm Tragplatte als Dreischicht-Spanplatte, Emissionsklasse  E1, ca. 8 mm großflächiger Ceradur-Belag, laugen- und säurebeständig  verklebt und Chemikalienbeständig verfugt, mit PUR-Sicherheitskante mit  angeformten Wulstrand allseitig natlos angegossen und abgerundete  Ecken, Farbe cremeweiß
Koprpus:  Blende seitlich und vorn, in Farbe cremeweiß, Sockelblende ca. 10  cm in Farbe RAL 9006 weißaluminium mit bodenseitiger Dichtungslippe
Ausstattung:  Bodenanschlusskanal für Elektroleitungen

1 x Unterschrank
Breite:  ca. 60 cm
Tiefe:  ca. 60 cm
Höhe:  ca. 90 cm
Ausstattung:  oben Medienkanal, Material Stahl Beschichtung  Epoxidharz-Pulverbeschichtet RAL 9006 weißaluminium
  Doppeltaster EIN/AUS mit Betriebsleuchte für Steuerung der Stromkreise  der Experimentiereinrichtungen, gegen unbefugtes Einschalten gesichert,  Abschaltmöglichkeit der elektrischen Energie für die  Schülerexperimentiertische
  Not-Aus-Einrichtung
  Doppelsteckdose mit Berührungsschutz
  3 x Schubladen mit Schubladendämpfung, abschließbar mit  Zentralverriegelung, mit Metallbügelgriffen
Ausstattung
Elektro:  Unterbau für Elektro-Unterverteilung für Lehrertisch bestehend aus  Reihenklemmen und
Nulleitertrennklemmen im Anschlussgehäuse des
Lehrertisches montiert und verdrahtet mit folgender
Bestückung
1 FI-Schutzschalter 40 A/0,03 A 4pol. Typ B
1 Schaltschütz 40 A
Elektro Lehrer
2 LS-Schalter B6 A 1pol.
Steuerung
1 LS-Schalter B16 A 1pol.
Elektroro-Lehrer
Hauptschalter
ÜSS Ableiter Typ 2

Montagefeld mit zwei Schutzkontakt-Steckdosen 230 V 16 A mit
erhöhtem Berührungsschutz nach VDE 0620 Teil1

Montagefeld mit einer dreipoligen Steckdose mit PE- und mit Schutz
Kontakt CEKON 400/230 V AC16 A

Montagefeld mit einem Not-Aus-Taster rastend, Rückstellung durch
drehen.

Montagefeld Schülerseite mit Not-Aus-Taster rastend, Rückstellung  durch drehen.

Montagefeld mit einem Schlüsseltaster einem Eintaster und zwei
Austastern mit integrierten Signallampen für zwei Schütze.

Montagefeld Not-Aus-Hauptschalter mit sichtbarer
Schaltstellungsanzeige Aus/Ein und klar definierter
Trennstrecke gemäß VDE 0100, Teil 723 A1.
Bestehend aus:
Leistungs-Motorschutzschalter 25 - 40 A mit thermischen und
elektromagnetischen Auslösern, Kurzschlussfest bis
mindestens 50 kA. einschließlich Unterspannungsauslöser,
Not-Aus-Montagesatz für Fronteinbau und Leitungsschutzschalter für separaten Not-Aus-Steuerkreis

Montagefeld mit einem Schlüsseltaster einem Eintaster und zwei
Austastern mit integrierten Signallampen für zwei Schütze.

Angebotenes Produkt:

'..................................................................................'

(vom Bieter einzutragen)
Menge: 1,000 St

**02.2 Beitisch - Lifttisch**
Tischbreite:  ca. 80 cm
Tischtiefe:  ca. 80 cm
Tischhöhe:  ca. 75 - 120 cm stufenlos höhenverstellbar
Gestell:  Mittelsäule mit Gasdruckfeder, mit massiven Drehkreuz, mindestens vier  Standfüße mit austauschbaren Doppellenkrollen für  harten Boden, feststellbar, Beschichtung Epoxidharz-Pulverbeschichtet  RAL 9006 weißaluminium
Tischplatte:  Dicke ca. 25 mm Tragplatte als Dreischicht-Spanplatte, Emissionsklasse  E1, ca. 8 mm großflächiger Ceradur-Belag, laugen- und säurebeständig  verklebt und Chemikalienbeständig verfugt, mit PUR-Sicherheitskante  allseitig natlos angegossen und abgerundete Ecken, ohne Wulstrand,  Farbe cremeweiß, mit Flachtaster für Höhenverstellung

Angebotenes Produkt:

'..................................................................................'

(vom Bieter einzutragen)
Menge: 1,000 St

**02.3 Beitisch - Lifttisch**
Tischbreite:  ca. 80 cm
Tischtiefe:  ca. 80 cm
Tischhöhe:  ca. 75 - 120 cm stufenlos höhenverstellbar
Gestell:  Mittelsäule mit Gasdruckfeder, mit massiver Standplatte,  Beschichtung Epoxidharz-Pulverbeschichtet  RAL 9006 weißaluminium Tischplatte:  Dicke ca. 25 mm Tragplatte als Dreischicht-Spanplatte, Emissionsklasse  E1, ca. 8 mm großflächiger Ceradur-Belag, laugen- und säurebeständig  verklebt und Chemikalienbeständig verfugt, mit PUR-Sicherheitskante  allseitig natlos angegossen und abgerundete Ecken, ohne Wulstrand,  Farbe cremeweiß, mit Flachtaster für Höhenverstellung

Angebotenes Produkt:

'..................................................................................'

(vom Bieter einzutragen)
Menge: 1,000 St

**02.4 Laborspühle**
Breite:  ca. 120 cm
Tiefe:  ca. 65 cm
Höhe:  ca. 90 cm
Tischplatte:  Dicke ca. 30 mm Tragplatte als Dreischicht-Spanplatte, Emissionsklasse  E1, ca. 8 mm großflächiger Ceradur-Belag, laugen- und säurebeständig  verklebt und Chemikalienbeständig verfugt, mit PUR-Sicherheitskante mit  angeformten Wulstrand allseitig natlos angegossen und abgerundete  Ecken, mit Ablaufrillen, Farbe cremeweiß
Koprpus:  in Farbe cremeweiß ohne Rückwand, Sockelblende ca. 10 cm in  Farbe RAL 9006 weißaluminium mit bodenseitiger Dichtungslippe, 2 x  Flügeltüren mit Metallbügelgriffen

Ausstattung:  1 x Feinsteinzeug-Unterbaubecken in Farbe cremeweiß, Innenliche ca.  50/35/30 cm, oben Beckenblende, mit Geruchsverschluss
  1 x Armatur mit Mischbatterie, schwenkbar mit Perlator, Ausladung ca. 25  cm, Höhe ca. 30 cm

  1 x Abtropfgestell ca. 45/60 cm mit Ablaufrinne, wandmontiert, mit  Gummischlauch

  1 x Hängeschrank für Reagenzien ca. B/T/H = 60/25/75 cm, 2 Flügeltüren  mit Verglasung ESG und  Anschlagdämpfung, mit Metallbügelgriffen, mit 4  Einlegeböden aus Drahtglas, Korpus in Farbe cremeweiß

Angebotenes Produkt:

'..................................................................................'

(vom Bieter einzutragen)
Menge: 1,000 St

**02.5 Schülertisch - Experimentiertisch zweisitzig**
Tischbreite:  ca. 135 cm
Tischtiefe:  ca. 75 cm
Tischhöhe:  ca. 80 cm
Gestell:  Standfüße Rechteckrohr ca. 50/30/2 mm, Material Stahl, Gestell mit  Zargen verschweißt, Beschichtung  Epoxidharz-Pulverbeschichtet RAL 9006 weißaluminium, mit  Fußbodenbefestigung, Kunstoff-Bodengleiter
Tischplatte:  Dicke ca. 30 mm Tragplatte als Dreischicht-Spanplatte, Emissionsklasse  E1, ca. 8 mm großflächiger Ceradur-Belag, laugen- und säurebeständig  verklebt und Chemikalienbeständig verfugt, mit PUR-Sicherheitskante mit  angeformten Wulstrand allseitig natlos angegossen und abgerundete  Ecken, Farbe cremeweiß

Ausstattung:  oben Medienkanal, Material Stahl Beschichtung  Epoxidharz-Pulverbeschichtet RAL 9006 weißaluminium  Not-Aus-Einrichtung
  Doppelsteckdose mit Berührungsschutz
  Bodenanschlusskanal für Elektroleitungen
Ausstattung
Elektro:  Installationsabdeckung mit verschraubbarer Revisionsklappe,
2x Elektroeinbausatz zur frontseitigen Montage unterhalb der Tischplatte.
Bestehend aus:
2 Montagefelder mit je zwei Schutzkontaktsteckdosen 230 V AC,16A
mit erhöhtem Berührungsschutz nach VDE 0620 Teil1.
2 Montagefelder mit je einer Buchse für Erde

Angebotenes Produkt:

'..................................................................................'

(vom Bieter einzutragen)
Menge: 3,000 St

**02.6 Schülertisch - zweisitzig**
Tischbreite:  ca. 120 cm
Tischtiefe:  ca. 60 cm
Tischhöhe:  ca. 80 cm
Gestell:  Standfüße Rechteckrohr ca. 50/30/2 mm, Material Stahl, Gestell mit  Zargen verschweißt, Beschichtung  Epoxidharz-Pulverbeschichtet RAL 9006 weißaluminium, mit  höhenverstellbare Kunstoff-Bodengleiter
Tischplatte:  Dicke ca. 30 mm Tragplatte als Dreischicht-Spanplatte, Emissionsklasse  E1, beidseitig ca. 1 mm Schichtstoffbelag gem. DIN EN 438, mit  PUR-Sicherheitskante allseitig natlos angegossen und abgerundete  Ecken, Farbe cremeweiß
Ausstattung:  2 x Drahtkorbablage für Drehstuhlaufhängung geeignet

Angebotenes Produkt:

'..................................................................................'

(vom Bieter einzutragen)
Menge: 15,000 St

**02.7 Schülerstuhl - Drehstuhl**
Sitzhöhe:  ca. 38-50 cm stufenlos höhenverstellbar
Gestell:  Gasdruckfeder mit Auslösehebel, mit Drehkreuz aus Aluminium, fünf  Standfüße mit austauschbaren Kunststoffgleitern, Beschichtung  Epoxidharz-Pulverbeschichtet RAL 9006 weißaluminium
Sitz:  Sitzschale aus Kunststoff, glasfaserverstärktes Polypropylen, ergonomisch  geformt mit taillierter Rückenlehne für Reitersitz, Farbe RAL 6021  blassgrün, mit Aufhängemöglichkeit an Schülertisch

Ausstattung:  Griffloch in Sitzschale

Angebotenes Produkt:

'..................................................................................'

(vom Bieter einzutragen)
Menge: 32,000 St

**02.8 Hochschrank 120/210 cm**
Türen:  2 x Drehtüren
Schrankbreite: ca. 120 cm
Schranktiefe:  ca. 55 cm
Schrankhöhe:  ca. 210 cm
Koprpus, Türen:  Dreischicht-Spanplatte ca. 19 mm dick, Emissionsklasse E1, beidseitig  Melaminharzbeschichtung in Farbe cremeweiß,  Polypropylen-Kante ca. 3mm dick,  Sockelblende ca. 10 cm in Farbe RAL  9006 weißaluminium mit bodenseitiger Dichtungslippe
Beschläge:  ganzmetall Türbänder verdeckt liegend mit Federzuhaltung,  Öffnungswinkel 270°
Ausstattung:  4 x höhenverstellbare Fachböden ca. 25 mm dicke mit eingebohrter  Fachbodensicherung, Material wie Korpus
  abschließbar mit Zentralverriegelung, mit Metallbügelgriffen

Angebotenes Produkt:

'..................................................................................'

(vom Bieter einzutragen)
Menge: 1,000 St

**02.9 Hochschrank 120/210 cm**
Türen:  2 x Drehtüren
Schrankbreite: ca. 120 cm
Schranktiefe:  ca. 55 cm
Schrankhöhe:  ca. 210 cm
Koprpus, Türen:  Dreischicht-Spanplatte ca. 19 mm dick, Emissionsklasse E1, beidseitig  Melaminharzbeschichtung in Farbe cremeweiß,  Polypropylen-Kante ca. 3mm dick,  Sockelblende ca. 10 cm in Farbe RAL  9006 weißaluminium mit bodenseitiger Dichtungslippe
Beschläge:  ganzmetall Türbänder verdeckt liegend mit Federzuhaltung,  Öffnungswinkel 270°
Ausstattung:  8 x höhenverstellbare Fachböden ca. 25 mm dicke mit eingebohrter  Fachbodensicherung, Material wie Korpus
  1 x Mittelhaupt ca. 19 mm dick, Material wie Korpus
  abschließbar mit Zentralverriegelung, mit Metallbügelgriffen

Angebotenes Produkt:

'..................................................................................'

(vom Bieter einzutragen)
Menge: 1,000 St

**02.10 Hochschrank 120/210 cm**
Türen:  2 x Glasrahmendrehtüren mit Sicherheitsglas ESG
Schrankbreite: ca. 120 cm
Schranktiefe:  ca. 55 cm
Schrankhöhe:  ca. 210 cm
Koprpus, Türen:  Dreischicht-Spanplatte ca. 19 mm dick, Emissionsklasse E1, beidseitig  Melaminharzbeschichtung in Farbe cremeweiß,  Polypropylen-Kante ca. 3mm dick,  Sockelblende ca. 10 cm in Farbe RAL  9006 weißaluminium mit bodenseitiger Dichtungslippe
Beschläge:  ganzmetall Türbänder verdeckt liegend mit Federzuhaltung,  Öffnungswinkel 270°
Ausstattung:  4 x höhenverstellbare Fachböden ca. 25 mm dicke mit eingebohrter  Fachbodensicherung, Material wie Korpus
  abschließbar mit Zentralverriegelung, mit Metallbügelgriffen

Angebotenes Produkt:

'..................................................................................'

(vom Bieter einzutragen)
Menge: 2,000 St

**02.11 Hochschrank 120/210 cm**
Türen:  2 x Drehtüren im oberen Bereich
Schrankbreite: ca. 120 cm
Schranktiefe:  ca. 55 cm
Schrankhöhe:  ca. 210 cm
Koprpus, Türen:  Dreischicht-Spanplatte ca. 19 mm dick, Emissionsklasse E1, beidseitig  Melaminharzbeschichtung in Farbe cremeweiß,  Polypropylen-Kante ca. 3mm dick,  Sockelblende ca. 10 cm in Farbe RAL  9006 weißaluminium mit bodenseitiger Dichtungslippe
Beschläge:  ganzmetall Türbänder verdeckt liegend mit Federzuhaltung,  Öffnungswinkel 270°
Ausstattung:  4 x höhenverstellbare Fachböden ca. 25 mm dicke mit eingebohrter  Fachbodensicherung, Material wie Korpus
  1 x Mittelhaupt ca. 19 mm dick im oberen Bereich, Material wie Korpus
  abschließbar mit Zentralverriegelung, mit Metallbügelgriffen
  4 x Schubladen, 1 x ca. 7 cm Höhe, 3 x ca. 9 cm Höhe, mit Selbsteinzug  und Schubladendämpfung, abschließbar mit Zentralverriegelung, mit  Metallbügelgriffen

Angebotenes Produkt:

'..................................................................................'

(vom Bieter einzutragen)
Menge: 1,000 St

**02.12 Aufbauschrank 120/90 cm für Hochschrank, mit Leiterschiene**
Türen:  2 x Drehtüren
Schrankbreite: ca. 120 cm
Schranktiefe:  ca. 55 cm
Schrankhöhe:  ca. 90 cm
Koprpus, Türen:  Dreischicht-Spanplatte ca. 19 mm dick, Emissionsklasse E1, beidseitig  Melaminharzbeschichtung in Farbe cremeweiß,  Polypropylen-Kante ca. 3mm dick
Beschläge:  ganzmetall Türbänder verdeckt liegend mit Federzuhaltung,  Öffnungswinkel 270°
Ausstattung:  2 x höhenverstellbare Fachböden ca. 25 mm dicke mit eingebohrter  Fachbodensicherung, Material wie Korpus
  abschließbar mit Zentralverriegelung, mit Metallbügelgriffen
  Leiterschiene unten

Angebotenes Produkt:

'..................................................................................'

(vom Bieter einzutragen)
Menge: 5,000 St

**02.13 Einhängeleiter für Leiterschiene**
Leiterbreite:  ca. 35 cm
Leiterhöhe:  ca. 215 cm
Gestell:  aus Aluminium, Beschichtung Epoxidharz-Pulverbeschichtet RAL 9006  weißaluminium
  Leiterschuhe und Abdeckkappen aus Kunststoff
Ausstattung:  mit ca. 7 Sprossen, Einhängehaken mit Filzauflagen für Leiterschiene
  Halterung für Einhängeleiter mit Beschichtung  Epoxidharz-Pulverbeschichtet RAL 9006 weißaluminium
  Montage der Leiterhalterung im Abstellraum an Mauerwerk

Angebotenes Produkt:

'..................................................................................'

(vom Bieter einzutragen)
Menge: 1,000 St

**02.14 Giftschrank 40/40 cm**
Türen:  1 x Drehtür
Schrankbreite: ca. 40 cm
Schranktiefe:  ca. 40 cm
Schrankhöhe:  ca. 40 cm
Koprpus, Türen:  Stahlblech, Beschichtung Epoxidharz-Pulverbeschichtet in Farbe  cremeweiß
Ausstattung:  abschließbar

Angebotenes Produkt:

'..................................................................................'

(vom Bieter einzutragen)
Menge: 1,000 St

**02.15 Schiebetürenschrank 120/90 cm**
Türen:  2 x Schiebetüren
Schrankbreite: ca. 120 cm
Schranktiefe:  ca. 45 cm
Schrankhöhe:  ca. 90 cm
Koprpus, Türen:  Dreischicht-Spanplatte ca. 19 mm dick, Emissionsklasse E1, beidseitig  Melaminharzbeschichtung in Farbe cremeweiß,  Polypropylen-Kante ca. 3mm dick,  Sockelblende ca. 10 cm in Farbe RAL  9006 weißaluminium mit bodenseitiger Dichtungslippe
Beschläge:  mit Anschlagdämpfung
Ausstattung:  2 x höhenverstellbare Fachböden ca. 25 mm dicke mit eingebohrter  Fachbodensicherung, Material wie Korpus
  1 x Mittelhaupt ca. 19 mm dick, Material wie Korpus
  abschließbar mit Zentralverriegelung, mit Metallbügelgriffen

Angebotenes Produkt:

'..................................................................................'

(vom Bieter einzutragen)
Menge: 4,000 St

**02.16 Deckplatte für Schiebetürenschränke**
Breite:  ca. 480 cm
Tiefe:  ca. 45 cm
Koprpus:  Dreischicht-Spanplatte ca. 25 mm dick, Emissionsklasse E1, beidseitig  Melaminharzbeschichtung in Farbe cremeweiß,  Polypropylen-Kante ca. 3mm dick

Angebotenes Produkt:

'..................................................................................'

(vom Bieter einzutragen)
Menge: 1,000 St

### Titel 03 Sonstige Leistungen, Zulagen

**03.1 Stundenlohn Facharbeiter**
Stunden eines Facharbeiters für unvorhergesehene Arbeiten auf Anordnung der Bauleitung zum Nachweis.

Stundenlohnarbeiten werden nur vergütet, wenn deren Ausführung vor Beginn von der Bauleitung ausdrücklich angeordnet wurden (zu §2 Nr. 10 VOB/B).

Nachträglich vorgelegte Stundenlohnzettel ohne Einverständnis der Bauleitung werden nicht anerkannt.
Menge: 1,000 h

**03.2 Stundenlohn Helfer**
Stunden eines Helfers für unvorhergesehene Arbeiten auf Anordnung der Bauleitung zum Nachweis.

Stundenlohnarbeiten werden nur vergütet, wenn deren Ausführung vor Beginn von der Bauleitung ausdrücklich angeordnet wurden (zu §2 Nr. 10 VOB/B).

Nachträglich vorgelegte Stundenlohnzettel ohne Einverständnis der Bauleitung werden nicht anerkannt.
Menge: 1,000 h
